# Besucherzentrum Indeland_LP6
Angebotsaufforderung (GAEB 90, DA83)
DV-Nummer: 2305
Währung: EUR
Auftraggeber: Gemeinde Inden, Stabsstelle Strukturwandel, Rathausstraße 1,

## Schlosserarbeiten
Datum: 06.12.25

*Hinweis*
1. Baubeschreibung

1.1 Bezeichnung der Baumaßnahme und Anschrift
Errichtung eines Besucherzentrums
Am Indemann N.N.
52459 Inden

1.2 Bauherr
Bauherr:
Gemeinde Inden
Rathausstraße 1
52459 Inden

1.3 Lage der Baustelle
Die Baustelle für den Neubau des Besucherzentrums
Indeland befindet sich auf der Goltsteinkuppe bei
Lucherberg, einer rekultivierten Abraumhalde in
unmittelbarer Nähe des künftigen Indesees. Das Baufeld
befindet sich süd-östlich direkt neben dem Indemann.

1.4 Art und Lage der baulichen Anlagen
Das neue Gebäude beim Indemann soll ein
Besucherzentrum werden. Vor dem Gebäude entsteht ein
kleiner
Platz direkt unter dem "Arm" des Indemanns, der den
Besucherstrom in das Gebäude leitet.
Der Baukörper entwickelt sich als Faltwerkarchitektur
aus Dachplatten zu einem pyramidenförmigen Körper,
dessen Traufe umlaufend auf dem Boden aufsetzt.
Ausnahme hiervon ist die aus dem Volumen
herausgeschnittene Glasfassadenseite mit Haupteingang
Richtung Indemann.
Eine der Dachflächen wird als Tribünenanlage auf einer
Erdanschüttung ausgebaut.
Die Konstruktion besteht aus einer Bodenplatte auf
Streifenfundamenten als Balkenrost und einer die
Erdanschüttung eingrenzenden
Beton-Außenwandkonstruktion.
Das restliche Tragwerk besteht aus konstruktiven
Holzelementen in Form von
Brettsperrholz-Deckenelementen und
Brettschichtholzwänden-, Stützen und Trägern.

1.5. Verkehrsverhältnisse
Die Zufahrt zur Baustelle erfolgt über die öffentliche
Straße "Indemann" aus Richtung Lamersdorf im Ort
Inden. Diese Zuwegung ist ebenfalls für den üblichen
Besucherstrom des Areals vorgesehen.
Bei der Ein- und Ausfahrt ist der Fußgänger- und
Radverkehr zu berücksichtigen.
Die Zufahrt zum Baufeld erfolgt über den Bereich des
Besucherparkens bis direkt vor den Indemann.
Die erforderlichen Anträge sind vom AN bei
den zuständigen Behörden zu stellen. Die anfallenden
Gebühren trägt der AN.

*Hinweis*
2. Vorbemerkungen zur Baustelle

2.1 Lage der Baustelle
Siehe Angaben zur Baumaßnahme 1.3

2.2 Freizuhaltende Flächen, Transporteinrichtungen und
-wege
Die Zufahrt der Feuerwehr zum Besucherzentrum erfolgt
ebenso über die Straße "Indemann". Freizuhaltende
Flächen für die Feuerwehr befinden sich unmittelbar
vor dem Indemann auf ebenem Untergrund.

Verunreinigungen in Verkehrswegen außerhalb des
eingezäunten Baugeländes, welche durch Materialan-/
und abtransport entstehen, sind umgehend durch den
Verursacher nach Entstehung zu beseitigen.

Die Zufahrt des Areals seitens Lucherberg ist für den
Zeitraum der Erdarbeiten mit offenliegendem
Böschungsbereich nicht möglich.

2.3 Liefer- und Transportlogistik,
Verkehrsverhältnisse auf der Baustelle, insbesondere
Verkehrsbeschränkungen

Liefer- und Transportlogistik:
Bei Materialanlieferungen müssen Mitarbeiter des AN
zur Annahme vor Ort sein. Die Lieferungen werden
nicht vom AG entgegengenommen.
Es ist vor Ort sicherzustellen, dass die
Beschaffenheit der Zuwegung für die Art der
Anlieferung gewährleistet
ist.

Parkflächen und Parkordnung:
Fahrzeuge dürfen die Baustelle nur zum Zwecke des Be-
und Entladens befahren. Abstellen von
Baufahrzeugen ist nur, sofern für den Baubetrieb
erforderlich, im Bereich der dem AN zugewiesenen
Lagerflächen möglich.
Das Parken von privaten Fahrzeugen auf der Baustelle
ist verboten. Für Mitarbeiter des AN stehen auf dem
Baustellengelände keine Parkflächen zur Verfügung.

Zufahrtsmöglichkeiten:
Lage und Art der zur Verfügung stehenden Zufahrten
sind dem beiliegenden Lageplan und in Teilen dem
Baustelleneinrichtungsplan zu entnehmen.
Feuerwehrzufahrten und Andienungen der Nachbargebäude
sind stets freizuhalten.
Eine Schneeräumung der Verkehrsflächen bis zur
Baustelle erfolgt wenn nötig durch den AG.

Baustellenzugang:
Die Baustelle ist vollständig mit einem Bauzaun
umschlossen, dessen Verlauf den beiliegenden
Baustelleneinrichtungsplan zu entnehmen ist.
Hauptzufahrt ist die Zufahrt in der Straße Indemann.
Der Bauzaun wird durch das Gewerk der Rohbauarbeiten
übernommen und ist vorzuhalten sowie zu
unterhalten.
Der Bauzaun wird bei getrennter Vergabe der
Erdarbeiten von den Rohbauarbeiten bereits zum Start
der
Baustelle durch den Rohbauunternehmer aufgestellt.

Der umlaufende Bauzaun darf nicht geöffnet werden,
Tore und Türen im Bauzaun sind ständig geschlossen
zu halten.
Die erforderlichen Schlösser zum Bauzaun sind an alle
betroffenen Gewerke im Laufe der Bauphase zu
verteilen.

Auf dem Baugelände sind die Verkehrswege und
Lagerflächen größtenteils geschottert ausgeführt. Das
Gelände wurde bereits im Vorlauf zur Verlegung der
Kanalanschlüsse freigeräumt und in betroffenen
Bereichen mit kiesigem Oberbelag aufgefüllt.

Bei Rangier- und Wendemanövern ist ein Einweiser vom
AN bereitszustellen. Es stehen keine Wartezonen
und keine LKW-Aufstellflächen im direkten Umfeld der
Maßnahme zur Verfügung.

Der Rückstau von Fahrzeugen an Baustellenein- und
-ausfahrten ist auszuschließen. Zugänge und Zufahrten
von benachbarten Gebäuden und Grundstücken müssen
jederzeit freigehalten werden.
Fahrzeuge dürfen im Baustellenbereich nur die als
Fahrwege ausgewiesenen Baustraßen benutzen.
Fahrzeugführer dürfen sich auch während des Be- und
Entladens nicht von ihren Fahrzeugen entfernen, um
im Notfall den Weg für Rettungsfahrzeuge frei zu
machen.
Auf der Baustelle darf nur in Schrittgeschwindigkeit
gefahren werden.

Verkehrssicherungspflicht:
Die Verkehrssicherungspflicht des AG beschränkt sich
auf die BE-Flächen gemäß den beiliegenden
Baustelleneinrichtungsplan und wird vom AG übernommen.
Die Kosten hierfür trägt der AG.
Sollten außerhalb dieser BE-Flächen vom AN Flächen in
Anspruch genommen werden, so ist dieser
eigenständig für die Sondernutzungserlaubnis,
verkehrsbehördliche Beantragungen und verkehrssichere
Beschaffenheit der Verkehrssicherungseinrichtungen
zuständig. Die Kosten hierfür gehen zu Lasten des AN.

Die Zeiten der An- und Abfahrt von Gütern der
Baustelle durch LKW-Verkehr ist in Absprache mit dem AG
anhand des aufkommenden Besucherverkehrs auf der
Goltsteinkuppe im Vorfeld zu koordinieren.
Es wird empfohlen, den Verkehr zwischen 06:00 und
07:30 Uhr bzw. 17:00 und 18:30 Uhr zu terminieren.

2.4 Lagerflächen / Lagerflächenzuteilung
Lagerflächen stehen grundsätzlich in beschränktem Maße
zur Verfügung.
Es ist grundsätzlich davon auszugehen, dass eine
tägliche Belieferung und Entsorgung der Materialien für
die Baustelle zu erfolgen hat. Stoffe, Bauteile,
Geräte und Werkzeuge sind daher abgestimmt auf den
kurzfristigen Bedarf dem Baufortschritt entsprechend
anzuliefern.

Vor Ausführungsbeginn hat der AN mit der örtlichen
Bauleitung des AGs festzulegen, wo die
Materiallieferungen zu entsorgenden Baustoffe auf der
Baustelle gelagert / aufgestellt werden können.
Eine Lagerfläche für Geräte und Werkzeug ist gemäß
Baustelleneinrichtungsplan vorgesehen. Restliche
Lagerflächen werden zunächst dem seitlich zu lagerndem
Aushub zugewiesen. Flächen für Baucontainer,
Schuttcontainer und Baustellen-WC sind ebenfalls
verzeichnet.
Alle darüber hinaus nötigen Flächen sind mit der
Bauleitung im Vorfeld abzustimmen.
Lagerflächen stehen den AN unentgeltlich zur Verfügung.
Ein Anspruch des AN auf die exklusive Nutzung von
BE-Flächen bestimmter Größe und Lage besteht nicht.
Material- oder Magazincontainer werden vom AG nicht
zur Verfügung gestellt.
Die Flächen auf dem Baufeld sind nicht
witterungsgeschützt. Sie sind gemeinsam von allen auf
der Baustelle
tätigen Unternehmern zu nutzen.
Ein eventuell nötiger Witterungsschutz von
Lagerflächen ist vom AN miteinzuberechnen.

2.5 Freizuhaltende Flächen, Vorbeugender Brandschutz
Baustellenzufahrten sowie die Verkehrsflächen auf der
Baustelle sind jederzeit für den Verkehr,
insbesondere für Feuerwehr und Rettungsdienste,
freizuhalten und dürfen nicht durch Bau- und
Montagearbeiten beeinträchtigt werden.
Feuerwehraufstellflächen und ihre Zufahrten sowie
Hydranten und
ihre Zugänge sind dauernd freizuhalten.
Flucht- und Rettungswege sind grundsätzlich
freizuhalten, insbesondere darf in diesen kein
Material gelagert
werden. Die Lagerung von brennbaren Flüssigkeiten ist
auf der gesamten Baustelle untersagt.
Bei längeren Arbeitsunterbrechungen, z.B. an
Wochenenden und Feiertagen, sind Maschinen und Geräte
so
abzustellen, dass Feuerwehr und Rettungsdienste alle
Gebäudeteile ungehindert erreichen können.

Vorbeugender Brandschutz:
Der AN ist verpflichtet, rechtzeitig vor Ausführung
von Schweiß-, Schneid-, Löt-, Aufbau- und
Trennschleifarbeiten (feuergefährliche Arbeiten) vor
Ort entsprechende Sicherheitsmaßnahmen anzuordnen
und zu überwachen.

2.6 Zugangskontrolle
Zugang zur Baustelle erhalten nur Personen der derzeit
auf der Baustelle anwesenden Gewerke und Planer.
Der rechtmäßige Aufenthalt von Personen auf der
Baustelle ist stets durch die anwesenden Poliere der
jeweiligen Firmen zu prüfen.

Baustellenöffnungszeiten
Montag bis Freitag von 06:30 Uhr bis 18:30 Uhr
Samstag von 06:30 Uhr bis 14:30 Uhr
Sonn- und Feiertags ist die Baumaßnahme geschlossen.

Regelarbeitszeit
Montag bis Freitag von 07:00 Uhr bis 18:00 Uhr
Samstag von 07:00 Uhr bis 14:00 Uhr

Die Bestimmungen des Arbeitszeitgesetzes bleiben
unberührt.

Jede Abweichung von der Regelarbeitszeit ist mit der
örtlichen Bauleitung des AG vorher schriftlich zu
vereinbaren und im Vorfeld mit der hierfür zuständigen
Behörde durch den AN abzustimmen und
genehmigen zu lassen. Ein Anspruch auf die Möglichkeit
der Ausführung von Arbeiten außerhalb dieser
Regelarbeitszeiten besteht nicht.
Alle Mitarbeiter müssen zum Ende der
Baustellenöffnungszeit die Baustelle verlassen.

2.7 Baustrom, Bauwasser, Abwasser, Beleuchtung
Hinweis:
Die nachfolgenden Leistungen beschreiben den
Endzustand der Leistungen nach Aufbau der
Baustelleneinrichtung.
Die Baustrom- und Bauwasserversorgung sowie die
allgemeine Grundbeleuchtung der Verkehrsflächen bis
zur Baustelle und des umgebenden Bereichs wird vom AG
bereitgestellt.
Die nötige Beleuchtung der Baustelle innerhalb des
Bauzauns ist stets durch den AN zu gewährleisten.
Dabei sind jahreszeitenabhängige Gegebenheiten, sowie
die eigenen Arbeitszeiten in Abhängigkeit zur
Tageszeit zu bedenken. Entsprechende Beleuchtung ist
vom AN für seine Arbeiten vorzuhalten.

2.7.1 Allgemein
Baustrom und Bauwasser stehen an Übergabepunkten gemäß
Baustelleneinrichtungsplan auf dem
Baustellengelände zur Verfügung. Ein Gasanschluss
steht nicht zur Verfügung. Der AN ist verpflichtet,
sorgfältig und kostensparend mit den zur Verfügung
gestellten Medien umzugehen. Eine Beleuchtung der
Verkehrswege wird durch den AG sichergestellt. Die
Arbeitsplatzbeleuchtung liegt im Verantwortungsbereich
des AN und ist als Teil der gewerkespezifischen
Baustelleneinrichtung zu planen.
Die Kosten für den Verbrauch von Wasser und Energie
und den Zähler/Messer trägt der AG.

2.7.2 Bauwasser
Es sind 2 Bauwasserzapfstellen im Außenbereich
vorgesehen. Diese sind jeweils mit 2 Auslaufventilen
DN20
inkl. Rückflussverhinderer ausgestattet.

2.7.3 Baustelleneinrichtung Stromversorgung/Beleuchtung

2.7.3.1 Baustromanschluss
Die Baustromversorgung erfolgt über die Mobile
Transformatorstation gemäß Position im
Baustelleneinrichtungsplan.

2.7.3.2 Baustrom
Im Außenbereich stehen den AN Baustromverteiler zur
Verfügung. Deren Positionen sind den anliegenden
Plänen zu entnehmen.

2.7.3.3 Baubeleuchtung
Die Baubeleuchtung als Leistung des AG umfasst Flucht-
und Rettungswege außerhalb der umzäunten
Baustelle in Form der generellen Beleuchtung des
Areals der Goltsteinkuppe.
Die Beleuchtung der Baustelle ist Leistung des AN.

2.7.4 Abwasser/Schmutzwasser
Auf dem Baufeld sind keine Entwässerungspunkte für
Abwasser vorgesehen.

2.8 Kampfmittel
Es besteht kein Nachweis auf Kampfmittelfreiheit auf
dem Grundstück. Gleichzeitig gibt es keinen Hinweis
auf eine von Kampfmitteln ausgehende konkrete Gefahr.
Das Vorkommen von Kampfmitteln kann nie völlig und
verbindlich ausgeschlossen werden. Werden zum
Beispiel bei Erdarbeiten Kampfmittel oder verdächtige
Gegenstände aufgefunden, müssen die Arbeiten
sofort eingestellt und die Bezirksverwaltung oder die
Polizei über den Notruf informiert werden.

2.9 Hindernisse, Ver- und Entsorgungsleitungen
Hydranten, Schachtabdeckungen, Leitungen und Kanäle
der öffentlichen Leitungsträger müssen an jeder
Stelle jederzeit frei zugänglich gehalten werden und
dürfen nicht durch Baustelleneinrichtungen und
Materiallagerungen überbaut werden. Die von den
zuständigen Leitungsträgern zum Schutz ihrer Leitungen
und sonstigen Einrichtungen getroffenen Bestimmungen
sind zu beachten.

2.10 Bodenverhältnisse, Baugrund und seine
Tragfähigkeit
Angaben zum Baugrund sind dem Baugrundgutachten zum
Baufeld vom 28.02.2024 zu entnehmen.
Die Tragfähigkeit des Bodens ist bei der Wahl der
Krananlagen, Betonpumpen etc. durch den AN zu
berücksichtigen

2.11 Hydrologische Werte von Grundwasser und Gewässern
Ein Bemessungswasserstand liegt aufgrund der Höhe des
Baufeldes im Vergleich zum umliegenden Gebiet
gemäß Bodengutachten nicht vor.
Es ist aber davon auszugehen, dass Stau-, Schichten-
und Sickerwasser Einfluss auf die Baumaßnahme
haben kann. Anfallendes Wasser kann sich ggf. in der
Baugrubensohle einstauen, entsprechende
Komponenten zur Beseitigung des Wassers sind daher für
die Dauer der Baumaßnahme vorzuhalten.

2.12 Art und Umfang des Schutzes von Bäumen,
Pflanzenbeständen usw.
Der erforderliche Baumschutz ist Bestandteil der
vertraglichen Leistung des Baustelleneinrichters.
Im Bereich des Baufeldes ist kein schützenswerter
Baumbestand vorhanden.

2.13 Im Bereich der Baustelle vorhandene Anlagen,
insbesondere Abwasser- und
Versorgungsleitungen
Für Arbeiten mit Eingriffen in das Erdreich gilt die
allgemeine Erkundigungs- und Sorgfaltspflicht gemäß der
einschlägigen Unfallverhütungsvorschriften sowie dem
DVGW-Arbeitsblatt GW 315.
Ungeachtet dessen hat das bauausführende Unternehmen
vor Aufnahme der genannten Arbeiten in
öffentlichen oder privaten Grundstücken bei allen in
Betracht kommenden Versorgungsunternehmen
unmittelbar vor Baubeginn eine aktuelle Auskunft über
das Vorhandensein von Versorgungsleitungen in
Nähe der Arbeitsstelle einzuholen.
Schächte und Hydranten dürfen nicht überbaut werden.

2.14 Besondere Vorgaben für die Entsorgung
(Abfälle aus dem Bereich des AN)
Der Anfall von Baustellenabfällen ist weitestmöglich
zu vermeiden. Unvermeidbare Abfälle sind vom AN
möglichst sortenrein zu erfassen und zu entsorgen.
Im Bereich des AN anfallender Abfall, z.B.
Verpackungen, nicht mehr verwendungsfähige
Restmaterialien, ist
vom AN nach Abfallarten getrennt zu sammeln und zu
entsorgen.
In den Arbeitsbereichen des AN anfallender Abfall ist
arbeitstäglich zu vom AN auf der Baustelle
bereitzustellenden Abfalllcontainern zu fördern. Die
Sammlung der Abfälle hat in verschließbaren und mit
Angabe der Abfallart beschrifteten Abfallcontainern zu
erfolgen. Gefüllte Abfallcontainer sind von der
Baustelle zu entfernen.
Die Zeiten der An- und Abfahrt von Gütern der
Baustelle durch LKW-Verkehr ist in Absprache mit dem AG
anhand des aufkommenden Besucherverkehrs auf der
Goltsteinkuppe im Vorfeld zu koordinieren.
Es wird empfohlen, den Verkehr zwischen 06:00 und
07:30 Uhr bzw. 17:00 und 18:30 Uhr zu terminieren.

2.15 Baustellenordnung, sicherheitstechnische
Maßnahmen, SiGeKo
Der Verzehr alkoholischer Getränke oder der Gebrauch
sonstiger die Wahrnehmung oder
Handlungsfähigkeit beeinträchtigender Mittel ist
während der Arbeitszeit verboten. Bei Zuwiderhandlungen
sowie beim Verstoß gegen die Baustellenordnung oder
bei unsachgemäßem Eingriff in die
denkmalgeschützte Bausubstanz sind der AG und die
örtliche Bauleitung des AG berechtigt, die betreffenden
Mitarbeiter des AN unverzüglich von der Baustelle zu
weisen. Den auf der Baustelle beschäftigten Personen
ist das Betreten und der Aufenthalt in
Bereichen/Räumen, die sie nicht für die Ausführung
ihrer Leistungen
betreten müssen, nur mit Zustimmung der Bauleitung des
AG erlaubt.

Weitere Einzelheiten der Baustellenordnung und
sicherheitstechnischer Maßnahmen werden in
Zusammenarbeit mit dem vom AG beauftragten
Sicherheits- und Gesundheitskoordinator (SiGeKo) per
Aushang durch den SiGe-Plan und die Baustellenordnung
bekannt gegeben.
Der AN hat sich und seine Arbeitnehmer umfassend von
den sich daraus ergebenden Regelungen zu
informieren sowie deren strikte Einhaltung zu
überwachen. Von seiner Verantwortung zur Erfüllung der
Arbeitsschutzpflichten nach dem Arbeitsschutzgesetz,
Arbeitssicherheitsgesetz und den Regelwerken der
zuständigen Berufsgenossenschaften wird der AN nicht
entbunden.

Der AN ist insbesondere verpflichtet:
- seine Mitarbeiter über den Inhalt der
Baustellenordnung zu unterrichten,
- seine Mitarbeiter für die sicherheitstechnischen
Einweisungen freizustellen,
- die gemäß BGV A4 erforderliche Anzahl Ersthelfer und
die in seinem Betrieb verantwortliche Fachkraft für
Arbeitssicherheit rechtzeitig schriftlich gegenüber
dem AG zu benennen und deren Ausbildung
nachzuweisen,
-die Hinweise des vom AG bestellten Sicherheits- und
Gesundheitskoordinators (SiGeKo) zu
berücksichtigen.

2.16 Rauchverbot
In allen Räumen gilt absolutes Rauchverbot. Im Innen-
und Außenbereich ist ferner offenes Feuer und Grillen
untersagt.

*Hinweis*
3. Angaben zur Ausführung

3.1 Rücksichtnahme Nachbarschaft
Die Belästigung der Nachbarschaft durch die Baustelle
ist Lärm so weit wie möglich zu minimieren.
Arbeitstechniken, Geräteeinsatz und Schutzmaßnahmen
sind unter Berücksichtigung dieser Forderung zu
wählen.

3.2 Vom AG veranlasste Vorarbeiten
Der AG veranlasst als Voraussetzung für die Arbeiten
des AN im Wesentlichen folgende Arbeiten auf der
Baustelle:
- Abbrucharbeiten des bestehenden Zaunes um den
Indemann
- Herstellen von Versorgungsleitungen / Kanalführungen
- Bereitstellung Baustrom und Zähler
- Bereitstellung Bauwasser und Zähler
- Beleuchtung der Zufahrt

3.3 Arbeiten anderer Unternehmer auf der Baustelle
Die Ausführung der Leistungen des AN erfolgt zeitlich
parallel zu Leistungen anderer AN. Die Vorgaben des
AG zur Sicherstellung eines geordneten und
reibungslosen Bauablaufes im Zusammenwirken mit den
anderen Unternehmern sind zu beachten.
Es sind Abstimmungen mit den parallel auf der
Baustelle tätigen
Unternehmern erforderlich.
Folgende Leistungen werden von anderen AN
durchgeführt, die im direkten Zusammenhang mit den
Leistungen des AN stehen:
- Blitzschutzarbeiten / Erdungsanlage
- Grundleitungsverlegung
- Setzung des Bauzauns

3.4 Arbeitsabschnitte, Arbeitsunterbrechungen
Vom AN eigenverantwortlich zu vertretende
Arbeitsunterbrechungen / Arbeitsabschnitte und daraus
ggf.
entstehende Kosten gehen vollständig zu Lasten des AN.

3.5 Besondere Anforderungen an Transportwege
Vor Beginn der Arbeiten sind Transportwege mit dem AG
bzw. Planer abzustimmen.

3.6 Sicherheit und Gesundheitsschutz
Gefährdungen der Gesundheit und der Sicherheit der auf
der Baustelle Beschäftigten sind vom AN durch der
jeweiligen Baustellensituation angepasste
Arbeitsschutzmaßnahmen auszuschließen.

Den Hinweisen des Sicherheits- und
Gesundheitskoordinators ist Folge zu leisten. Sich
hieraus ergebende
Maßnahmen zum Sicherheits- und Gesundheitsschutz sind
vom AN umzusetzen. Die Erfüllung der
gesetzlichen, behördlichen und
berufsgenossenschaftlichen Vorschriften und Auflagen
zu Sicherheit und
Gesundheitsschutz obliegt unabhängig hiervon dem AN in
alleiniger Verantwortung.

Sämtliche auf der Baustelle eingesetzten Personen
müssen den gesetzlichen Bestimmungen entsprechend
angemeldet, arbeitsmedizinisch untersucht, mit
obligatorischem Arbeitsschutz und betriebssicheren
Arbeitsmitteln ausgerüstet sein.
Der AN hat sein Personal den jeweiligen Gefährdungen
entsprechend mit den notwendigen
Schutzausrüstungen auszustatten und dafür zu sorgen,
dass die persönlichen Schutzausrüstungen von
seinen Beschäftigten auf der Baustelle getragen und
ordnungsgemäß benutzt werden.
Die Beschäftigten haben die persönlichen
Schutzausrüstungen vor der Benutzung auf
ordnungsgemäßen
Zustand und
Funktionsfähigkeit zu prüfen.

3.7 Gefährdungsbeurteilung
Vor Arbeitsaufnahme ist vom AN eine
Gefährdungsbeurteilung der für die Beschäftigten mit
ihrer Arbeit
verbundenen Gefährdungen durchzuführen und schriftlich
zu dokumentieren, welche Maßnahmen des
Arbeits- und Gesundheitsschutzes auf der Baustelle für
seine Beschäftigten erforderlich sind.

Die Gefährdungsbeurteilung und der zugehörige
Maßnahmenkatalog sind dem SiGeKo und der
Objektüberwachung des AG unaufgefordert rechtzeitig
vor Beginn der Arbeiten vorzulegen.

Der AN hat seinem Personal vor Arbeitsbeginn die der
Gefährdungsbeurteilung entsprechenden
Anweisungen zu erteilen und in die Besonderheiten der
Baustelle einzuweisen. Montage-, Abbruch- und
Arbeitsanweisungen für potentiell gefährliche Arbeiten
und Montagen sind dem SiGeKo vor Aufnahme der
Arbeiten vorzulegen und in endgültiger Fassung der
Objektüberwachung des AG zu übergeben.

Der AN hat auf Grundlage seiner Gefährdungsbeurteilung
einen Notfallplan für Notfälle/Havarien
aufzustellen, in dem erforderliche Gegenmaßnahmen,
Informationswege, Ansprechpartner, Gerätestandorte
beschrieben sind.
Dieser ist dem AG und dem SiGeKo vor Beginn der
Arbeiten vorzulegen.

3.8 Besondere Anforderungen an Schutz- und
Sicherheitsmaßnahmen
Die Sicherung von Gefahrenbereichen in den
Arbeitsbereichen des AN liegt in der Verantwortung des
AN.

Vor einer Unterbrechung der Arbeiten hat der AN dafür
zu sorgen, dass keine gefahrdrohenden Zustände
bestehen bleiben.
Vom AN erstellte Schutz- und Sicherheitsmaßnahmen sind
auch nach Abschluss der Leistungen des AN so
lange bestehen zu lassen, bis jede Gefährdung von
Personen oder Sachen ausgeschlossen ist. Die vom AN
erstellten Unfallverhütungseinrichtungen sind laufend
zu überprüfen, instandzuhalten und der
Baustellensituation entsprechend anzupassen.

3.9 Ordnung und Sauberkeit auf der Baustelle
Die Baustelle muss zur Sicherstellung der
Arbeitssicherheit jederzeit aufgeräumt sein. Der im
Bereich des AN
anfallende Abfall, z.B. Verpackungen, Restmaterialien,
ist durch den AN arbeitstäglich restlos aus den
Arbeitsbereichen zu entfernen und und gemäß den
Regelungen in den "Besonderen Vorgaben für die
Entsorgung" (s. Angaben zur Baustelle in diesem
Leistungsverzeichnis, Nr. 2.14) zu entsorgen.

Der AN hat dafür zu sorgen, dass sein Personal die
Arbeitsbereiche in sauberen aufgeräumten Zustand
verlässt. Es wird besonderer Wert daraufgelegt, dass
die Baustelle jederzeit in einem ordnungsgemäßen und
aufgeräumten Zustand ist. Dazu sind, sofern andere am
Bau Beteiligte dadurch nicht bei ihrer
Leistungserbringung behindert werden, die
Arbeitsplätze täglich zu reinigen.

Kommt der AN auch nach zweimaliger, schriftlicher
Aufforderung mit Nachfristsetzung durch den AG oder
dessen Bevollmächtigten seiner Pflicht zur
regelmäßigen Beräumung der Baustelle von Schutt und
Restmaterialien nicht nach, behält
sich der AG vor, Abfall und Restmaterialien zu Lasten
des jeweiligen AN beräumen zu lassen.

Stoffe/Materialreste, die durch Wind oder Regen bewegt
werden könnten, insbesondere auf Dachflächen und
Gerüsten, sind sofort zu beseitigen. Die
Zwischenlagerung von Material und Abfall darf weder zu
Brandlasten
noch zur Versperrung von Verkehrswegen oder zur
Behinderung der Arbeiten anderer Unternehmer führen.
Gerüste sind grundsätzlich frei von Bauschutt / Abfall
zu halten. Die Verunreinigung von Verkehrswegen,
insbesondere auch von öffentlichen Straßen, ist zu
vermeiden. Durch den AN verursachte Verunreinigungen
von Verkehrswegen auf der Baustelle und den
angrenzenden Straßen sind vom AN umgehend zu
beseitigen.
Die Arbeitsbereiche, Unterkünfte und sanitäre Anlagen
sind in einem ordentlichen Zustand zu halten
Verunreinigungen sind unverzüglich zu beseitigen.
Staub ist zu minimieren, an der Entstehungsstelle zu
erfassen und mittels Industriesauger aufzunehmen. Das
trockene Kehren von Baustaub ist verboten.

3.10 Gerüste
Gerüste werden als eigenes Gewerk ausgeschrieben,
vergeben und bereitsgestellt. Die Nutzung der Gerüste
is für jedes Gewerk gewährleistet.

3.11 Kräne, Hebezeuge und Aufzüge, Zeitfensterzuteilung
Kräne und andere Hebezeuge stehen dem AN im
Außenbereich von Seiten des AG nicht zur Verfügung.
Ein Kran wird im Zuge der einzelnen Gewerke
ausgeschrieben.

3.12 Sanitäre Anlagen, Container
Der AN für die Rohbauarbeiten stellt, unterhält und
reinigt Sanitärcontainer und mobile
Baustellentoiletten für
die
AN. Gleiches gilt für Sanitätscontainer,
Aufenthaltsräume und Unterkünfte. Diese sind von den
Auftragnehmern der folgenden Gewerke beim AN
Rohbauarbeiten nach Bedarf anzumieten.

3.13 Beleuchtung
s. Angaben zur Baustelle in diesem
Leistungsverzeichnis, Punkt 2.7.3.3.

3.14 Messarbeiten
Das Abstecken der Hauptachsen und das Schaffen der
notwendigen Höhenfestpunkte in unmittelbarer Nähe
der baulichen Anlage wird gemäß § 3 Nr. 2 VOB /B vom
AG übernommen.

Der AN darf die übergebenen Vermessungspunkte nicht
verändern oder beschädigen. Alle weiteren
Messarbeiten und Kontrollmessungen, die zur Ausführung
und Abrechnung der Arbeiten des AN erforderlich
sind, werden nicht gesondert vergütet und sind in die
Einheitspreise einzukalkulieren.
Vom AN angelegte Messpunkte sind nach Abschluss der
Arbeiten und Aufforderung durch die
Objektüberwachung rückstandsfrei zu beseitigen.
Vom AG angegebene Maße sind vom AN vor Ausführungs-/
Fertigungsbeginn auf Übereinstimmung mit der
örtlichen Situation zu prüfen. Fordert der AG, dass
die Konstruktionen schon zu einem Zeitpunkt zur Montage
bereitstehen müssen, der ein vorheriges Aufmaß
unmöglich macht, so sind unter Berücksichtigung der
Bautoleranzen nach DIN 18202 und 18203 die
Fertigungsmaße mit dem Auftraggeber zu vereinbaren.

Sämtliche dem Auftragnehmer (AN) übergebene
Vermessungsleistungen (Baustellennetz, Absteckungen
usw.) sind durch diesen eigenverantwortlich während
der Bauzeit zu sichern. Verloren gegangene Punkte
sind bei Bedarf vom AN zu erneuern. Bereits vorhandene
Absteckungen, Grenzsteine, Festpunkte,
Höhenmarken usw. für Gebäude oder Straßen- und
Wegeführungen sind vor Arbeitsbeginn durch den
Auftragnehmer zu sichern.

Das für die Feinabsteckung benötigte Schnurgerüst wird
durch den AN erstellt.
Über die Übergabe der Feinabsteckung und des
Schnurgerüstes ist ein Übergabeprotokoll zu führen.

3.15 Bemessungen
Die Bemessung der Materialdicken, Verankerungen,
Befestigungs- und Verbindungsmitteln von
nichttragenden Bauteilen - unter Beachtung der
gestalterischen und konstruktiven Vorgaben des AG - ist
Leistung des AN. In der Leistungsbeschreibung genannte
Stärken und Dicken sind Mindestangaben. Die
endgültige Bemessung und Verantwortung bleibt beim AN.

3.16 Eignungs- und Gütenachweise
Prüfzeugnisse, Herstellerdatenblätter und Zulassungen
für die vom AN zum Einbau oder zeitweisen
Überlassung vorgesehenen Stoffe und Bauteile zum
Nachweis ihrer Eignung und Güte sind dem AG vom AN
rechtzeitig vor Ausführungsbeginn in übersichtlicher,
prüfbarer Papierform 1-fach sowie digital im Format
.pdf
zu übergeben.

3.17 Einbindung Prüfstatiker durch den AN
Der AN ist verpflichtet, auch bei Sondervorschlägen,
seine Unterlagen / Berechnungen durch den vom
Bauherrn bestellten Prüfstatiker prüfen zu lassen.
Eine Entscheidung über die Prüfung durch den
Prüfingenieur trifft jedoch der AG. Die Gebühren für
die Prüfung der Unterlagen/Berechnungen durch den
Prüfstatiker trägt der AG.

Dem AG sind vom AN rechtzeitig vor Ausführungsbeginn
in übersichtlicher, prüfbarer Papierform 1-fach
sowie digital im Format .pdf zu übergeben.
Bei vom AN veranlassten Änderungen der Ausführung des
AG sowie in Folge von mehrfach eingereichten
fehlerhaften Berechnungen nach Prüfung der
Erstunterlagen gehen die für eine wiederholte Prüfung
der
Unterlagen/Berechnungen
anfallenden Gebühren vollständig zu Lasten des AN.

3.18 Schäden
Sollte der AN einen Schaden verursachen, so hat er das
Schadensbild nach Möglichkeit zu dokumentieren.
Er darf das Schadensbild bis zu einer Besichtigung
durch den AG nur verändern, soweit Sicherheitsgründe
Eingriffe erfordern. Der AN hat dem AG jede
Nachprüfung über die Ursache, über den Verlauf und die
Höhe
des Schadens zu gestatten, sowie die erforderlichen
Auskünfte zu erteilen.

*Hinweis*
4 VORBEMERKUNGEN ZUM LEISTUNGSVERZEICHNIS
SCHLOSSERARBEITEN

Leistungsumfang
Dieses Leistungsverzeichnis umfasst die
Schlosserarbeiten für das Besucherzentrum Indeland am
Indemann. Hierzu gehören insbesondere die
Baustelleneinrichtung des bietereigenen Gewerks, die
Herstellung zweier Stehlen für den Außenraum, die als
Montagegrundlage für Bedienelemente der
barrierefreien Zugänge dienen und die Herstellung und
Montage einer Geländeranlage im Außenbereich um
die geplante Freitreppenanlage.

Das Geländer besteht aus Flachstahlstehern, montiert
auf bauseitigem Fundament bzw. Bauwerk die einen
Obergurt und einen Handlauf erhalten. Gefüllt werden
die Steherzwischenräume mithilfe von ab Werk
vorbespannten Rahmenelementen mit Seilnetzfüllung.
Die gesamte Anlage ist in Neigung geplant und weist
schräge Montageebenen auf, die entsprechend zu
unterfüttern sind. Alternativ können die Fußplatten
der Steher auch gemäß der geneigten Montageebene in
Neigung hergestellt werden. Hierzu ist eine Absprache
mit dem Planer erforderlich.

Das Geländer wird in Teilen auf dem Bauwerk und in
Teilen auf Fundamenten in den Außenanlagen
montiert. Im Bereich der Fundamente können Setzungen
entstehen. Daher ist es geplant, dass die Steher,
die sich im Bereich der Fundamentierungen befinden,
zweiteilig mithilfe Langlochjustage hergestellt werden,
um auf mögliche Setzungen reagieren zu können. Dieser
Umstand ist in die Einheitspreise für die
entsprechenden Bereiche mit einzuberechnen.
Für die Geländeranlage ist eine umfassende Werk-, und
Montageplanung notwendig, die vom Bieter erwartet
wird.

Zudem werden im Bereich des Vorplatzes zwei Stehlen
aus gekantetem Stahlblech geplant, die die
Montagegrundlage für zwei barrierefreie Türtaster
darstellen sollen. Eine Montage wird auf bauseitigem
Fundament ausgeführt. Die Verkabelung erfolgt über das
Erdreich.

Alle Komponenten werden verzinkt und pulverbeschichtet
ausgeführt (RAL 9005 Feinstruktur matt)

Die auf der Baustelle tätigen Unternehmer werden
verpflichtet, kooperativ mit anderen Gewerken
zusammenzuarbeiten.

Grobe Kennwerte des Bauvorhabens im Überblick:

- Geländerabwicklung (Steher, Füllungen, Obergurt,
Handlauf): ca. 47m
- Stehle aus gekantetem Blech:  2 Stück

4.2 Baustelleneinrichtungsflächen
Die zur Verfügung stehenden
Baustelleneinrichtungsflächen sowie deren Geometrie
sind dem beiliegenden
Baustelleneinrichtungsplan des AG zu entnehmen. Sobald
nachfolgende Gewerke auf der Baustelle tätig
sind, werden die BE-Flächen von alle Gewerken genutzt.

4.3 Bauseitige Vorbereitung Baustelleneinrichtungen
Im Vorfeld der Arbeiten des AN werden als Vorleistung
durch andere Unternehmer folgendes hergestellt:
Abbrucharbeiten des bestehenden Zaunes um den Indemann
Herstellen von Versorgungsleitungen / Kanalführungen
Bereitstellung Baustrom und Zähler
Bereitstellung Bauwasser und Zähler
Beleuchtung der Zufahrt

4.5 Datenaustausch
Sämtliche Unterlagen und Pläne sind nur elektronisch
erhältlich.

Die Teilnahme an der Projektkommunikation über die
Projektplattform des AG ist für den AN verbindlich und
wird nicht gesondert vergütet.

Die Bereitstellung von Plänen und Dokumenten erfolgt
für AN und AG digital. Bei der Einstellung von Plänen
und anderen projektrelevanten Unterlagen
benachrichtigt der Einsteller per E-Mail (Link auf
Plattform) die
jeweils zuständigen Beteiligten. Der AG wird dem AN
die für die Ausführung nötigen Unterlagen nicht in
Papierform, sondern ausschließlich in digitaler Form
über die Projektplattform zur Verfügung stellen.

Soweit der AN die freigegebenen Pläne in Papierform z.
B. für die Baustelle benötigt, hat er diese Unterlagen
selbst zu erstellen. Eine Vergütung erhält der AN
hierfür nicht. Dateien sind ausschließlich nach
Vorgabe der
Konventionen zu benennen. Planungen des AN, wie z. B.
Werk- und Montageplanungen, sind, für den AG
kostenlos, 3-fach in Papierform vorzulegen. Rechnungen
und zugehörige Pläne sind vom AN, für den AG
kostenlos, digital und 3-fach in Papierform vorzulegen.
Unterlagen zur Dokumentation, Wartung, Revison und
dergleichen sind vom AN digital und 3-fach in
Papierform vorzulegen.

4.6 Bedenken gegen die Ausführung
Bei Bedenken über Art der ausgeschriebenen Leistung
hat der Bewerber / Bieter die Vergabestelle im
Rahmen des Zeitraums der Angebotsabgabe zu informieren.

4.7 Zustandsfeststellungen
Der AG führt Zustandsfeststellungen durch, z. B. für
Oberflächenbeschaffenheiten von Bauteilen, etc. Die
Teilnahme der Bauleitung des AN hieran ist
verpflichtend.
Werden Bauteile überbaut oder sonstwie unzugänglich,
hat der AN min. drei Werktage zuvor darauf
hinzuweisen und die entsprechenden
Zustandsfeststellungen einzufordern.

4.8 Planungsleistungen des AN
Die rechtzeitige Vorlage der Werk- und
Montagezeichnungen ist Sache des AN. Der AG bzw. dessen
Architekt oder Fachplaner behält sich zur Sichtung der
Werk- und Montageplanung eine Frist von 14
Kalendertagen nach Vorlage des AN vor.

Die Pläne werden unter Berücksichtigung der
Korrekturangaben des Architekten bzw. Fachplaners
freigegeben.
Erstellt der AN im Rahmen seiner Werk- /
Montageplanung oder aufgrund Beauftragung von
Sondervorschlägen Planungen oder
Tragwerksberechnungen, so sind die Auswirkungen
möglicher
Abweichungen von den in den statischen Berechnungen
angenommenen statischen Systemen und
Herstellungsweisen durch die ausführende Firma
eigenverantwortlich zu prüfen. Dies gilt auch, wenn
z.B. im
Rahmen einer wirtschaftlichen bzw.
bauablauftechnischen Optimierung der Einsatz von
Fertigteilen oder
Teilfertigteilen geplant wird oder sonstige Maßnahmen
getroffen werden sollen. Ggf. muss eine Umplanung
durch die ausführende Firma erfolgen und die Prüfung
bzw. Freigabe durch den Bauherrn, Objektplaner bzw.
den Prüfingenieur ist eigenverantwortlich zu erwirken.
Damit zusammenhängende Kosten sind durch den AN zu
tragen.
Die statische Berechnung der Geländeranlage ist
bauseits durch den zuständigen Statiker erfolgt und
liegt
dieser AUsschreibung bei. Die ab Werk lieferbaren
Rahmenfüllungen mit Seilnetzbespannung sind bei
konventionellen Anbietern ebenfalls ab Werk statisch
berechnet lieferbar. Eine eigene statische Berechnung
ist somit nicht gefordert.

4.9 Gerüstbauarbeiten / Arbeitsbühnen /
Montagebedingungen:

Aufgrund der Montagesituation und des begrenzt zur
Verfügung stehenden Montageraums /
Bewegungsfläche vor dem Bauvorhaben, wird von einer
Gerüststellung abgesehen.
Außerdem kann eine normgerechte Verankerung eines
Stahlrohrrahmengerüsts am Traggerüst des
Bauvorhabens nicht gewährleistet werden.
Entsprechende Montagemittel und Arbeitsbühnen sind in
der Baustelleneinrichtung mit zu berücksichtigen.

4.10 Überwachung und Kontrolle des Bauablaufs
Der AN hat einen verantwortlichen Fachbauleiter gemäß
Landesbauordnung zu stellen und vor dem Beginn
der Arbeiten zu benennen.
Der AN hat innerhalb von zwei Wochen nach
Auftragserteilung einen Bauzeitenplan anzufertigen,
aus dem
die auszuführenden Leistungen, Zwischentermine sowie
die Anzahl der
eingesetzten Arbeitskräfte (nach Geschossen/Bereichen
getrennt) hervorgehen, und dem AG bzw. dessen
Bauleitung zur Freigabe vorzulegen. Der vom
Auftragnehmer zu erstellende detaillierte
Bauzeitenplan ist
ständig unter Berücksichtigung des tatsächlichen
Bauablaufes zu aktualisieren und dem AG unverzüglich,
spätestens wöchentlich, vorzulegen.
Alle darin aufgeführten bzw. zu erkennenden
Terminänderungen sowie Bauzeitverschiebungen müssen
zuvor mit dem AG abgestimmt werden.

Falls diese Terminänderungen bzw.
Bauzeitverschiebungen Verzögerungen bei den
vertraglich vereinbarten
Terminen und Fristen hervorrufen bzw. hervorrufen
können, sind vom Auftragnehmer geeignete
Gegenmaßnahmen (z. B. Beschleunigungsmaßnahmen)
vorzunehmen und in die Bauzeitenpläne
einzuarbeiten.
Bei vom AG zu vertretenden oder in dessen Risikosphäre
fallenden Terminänderungen bzw.
Bauzeitverschiebungen hat der AN hierauf rechtzeitig
schriftlich hinzuweisen und geeignete
Gegenmaßnahmen (z. B. Beschleunigungsmaßnahmen)
vorzuschlagen. Versäumt der AN, dem AG
rechtzeitig Terminveränderungen mitzuteilen, gehen die
aus der Terminveränderung entstehenden
zusätzlichen Kosten zu Lasten des AN, soweit diese
Kosten bei rechtzeitiger Mitteilung hätten vermieden
oder vermindert werden können.

Der AN hat täglich Bautagesberichte zu verfassen und
diese der Bauleitung des AG wöchentlich vorzulegen.
In den Bautagesberichten sind folgende Punkte
aufzuführen:

- Detaillierte Beschreibung der täglichen Arbeiten an
Bauteil
- Bericht über die eingesetzten Arbeitskräfte
- Geräteeinsatz
- Temperaturen und Witterungsverhältnisse während der
Arbeitszeit
- Materiallieferungen
- Besondere Vorkommnisse
Alle bei der Erstellung, Fortschreibung und
Vervielfältigung von Bauzeitenplänen und
Bautagesberichten
anfallenden Kosten sind mit den Einheitspreisen
abgegolten und werden nicht gesondert vergütet.

5. Normen und Richtlinien

- Sämtliche für die entsprechenden Arbeiten in Frage
kommenden DIN und EU- Normen
- VOB Teil B/C in der neuesten gültigen Fassung
- Richtlinien und Empfehlung der zuständigen
Fachverbände und Hersteller
- Sämtliche behördlichen und
berufsgenossenschaftlichen Vorschriften
- Die technischen und umwelttechnischen Bestimmungen
und Auflagen der Genehmigungsbehörde der Stadt
- Das Bundesemissionsgesetz
- Die allgemeinen Verwaltungsvorschriften zum Schutz
gegen Baulärm

Zusätzlich sind nachstehende Normen Vertragsgrundlage,
soweit im Einzelbeschrieb nichts anderes
festgelegt ist. Es gelten jeweils die aktuellsten
Ausgaben der entsprechenden Vorschriften:

Aluminium:

- DIN EN 485 Bänder und Bleche aus Aluminium
- DIN EN 573 Aluminiumlegierungen
- DIN EN 754 Aluminium und Aluminiumlegierungen,
gezogene Stangen und Rohre
- DIN EN 755 Strangpressprofile aus Aluminium
- DIN EN 12020-1 Aluminiumlegierungen -
Stranggepresste Präzisionsprofile aus Legierung EN AW
6060
und - 6063
- DIN EN 12373 Aluminium und Aluminiumlegierungen,
Anodisieren
- DIN 18364 Korrosionsschutzarbeiten an Stahl- und
Aluminiumbauten

Stahl:

- DIN 18335 Stahlbauarbeiten
- DIN 18800 Stahlbauten
- DIN 18801 Stahlhochbau
- DIN 18360 Metallbauarbeiten, Schlosserarbeiten
- DIN 18364 Korrosionsschutzarbeiten an Stahl- und
Aluminiumbauten
- DIN 55928 Korrosionsschutz von Stahlbauten
- DIN EN ISO 1461 Korrosionsschutz; durch
Feuerverzinken auf Stahl aufgebrachte Zinküberzüge
(Stückverzinken)
- DIN EN ISO 12944 Beschichtungsstoffe -
Korrosionsschutz von Stahlbauten durch
Beschichtungssysteme
- DIN EN 10210 Warmgefertigte Hohlprofile für den
Stahlbau
- DIN EN 10220 Nahtlose und geschweißte Stahlrohre
- DIN EN13438 Beschichtungsstoffe -
Pulverbeschichtungen für verzinkte oder sherardisierte
Stahlerzeugnisse für Bauzwecke

Sonstiges:

Sollten Abweichungen von den vorgegebenen Profilen und
Ausführungen erforderlich sein, so sind diese mit
dem AG detailliert abzustimmen. Verankerungs-, und
Befestigungselemente, wie Schrauben,
Unterlegscheiben, Muttern, Kleineisenteile und
sonstigen Verbindungsmittel sind in verzinkter
Ausführung zu
verwenden bzw. in Edelstahl bei entsprechender Angabe
im Leistungstext der Positionen oder wie im
statischen Bericht angegeben.
Die Befestigungsmittel müssen auf das Material und die
Untergründe abgestimmt werden. Sichtbare
Verbindungsmittel sind farblich an den Untergrund
anzupassen.
Einzurechnen sind die gesamten Aufwendungen für die
Lieferung, Herstellung und Montage der Konstruktion
und die Sicherung der Zwischenbauzustände.

Schweißverbindungen sind sauber nachzuarbeiten und zu
verschleifen. Alle Schweißverbindungen sind als
Vollstöße biegesteif auszuführen. Schweißverbindungen
werden ausgeführt nach:
- DIN 18800-7 Stahlbauten - Ausführung und
Herstellerqualifikation, Abschnitt 7, bis Klasse D
- DIN EN ISO 13920 (11.96) Allgemeintoleranzen für
Schweißkonstruktionen für Längenmaße nach Tab. 1
Toleranzklasse B, für Winkelmaße nach Tab. 2
Toleranzklasse B und für Geradheits- , Ebenheits- und
Parallelitätstoleranzen nach Tab. 3, Toleranzklasse F
- DIN EN ISO 5817 Schweißen -
Schmelzschweißverbindungen an Stahl, Nickel, Titan und
deren
Legierungen (ohne Strahlschweißen) - Bewertungsgruppen
von Unregelmäßigkeiten, Bewertungsgruppe C

In die Materialpreise einzukalkulieren sind weiterhin:

- Kleineisenteile wie Anschlusswinkel, -flansche,
platten usw.
- Befestigungsmittel für sämtliche Konstruktionen
- Schrägschnitte der Profile, Bohrungen für
Schraubverbindungen und Durchbrüche für
Leitungsführungen
- Schutzmaßnahmen für oberflächenfertige Bauteile

### Titel 01 Baustelleneinrichtung

*Hinweis*
Die allgemeine, gewerkeübergreifende
Baustelleneinrichtung in
Form von Bauzaun, Tor und Mobiler Toilette ist nicht
Teil dieser
Grundposition und wird separat erfasst.

1. bietereigene Bautelleneinrichtung
Die bietereigene Baustelleneinrichtung ist den
Positionen des
Leistungsverzeichnisses anzupassen.
Sie umfasst sowohl das Herrichten als auch das
Installieren,
Vorhalten für die Dauer der eigenen Arbeiten und
spätere
Wiederabbauen aller Hilfsmittel, die der Bieter zur
Ausführung
der Arbeiten benötigt.

Dies sind z.B.:

- alle Zufahrtswege innerhalb der Baustelle
- Lagerflächen, Container und Gerüste
- Maschinen, Geräte, Fahrzeuge
- Verteilen von Wasser und Strom ab Übergabestelle des
AG
- Sicherheitsmaßnahmen, die entsprechend der
gesetzlichen
Richtlinien und Bauberufsgenossenschaften gefordert
sind.
- Planerstellung der eigenen Baustelleneinrichtung
- Transport der Holzbauelemente inkl. Mehraufwendungen
für
Überlängen vom Werk bis zur Baustelle
- temporäre Aussteifung der Konstruktion während der
Montage
- Einmessarbeiten der Vorgewerke

Der AG gibt einen Baustelleneinrichtungsplan vor, dem
sich der
AN in Bezug auf die Nutzung der spezifisch zugewiesenen
Flächen zu halten hat.
Der AN organisiert die Logistik (An- und Abtransporte,
Entsorgungen) selbsttätig, bis weitere Auftragnehmer
Ihre
Leistungen auf der Baustelle beginnen. Die
Baustelleneinrichtung (BE) besteht aus An- und
Abtransport,
Montage und Vorhaltung aller für die Bauausführung
erforderlichen Geräte, Werkzeuge, Bohlenwege,
Zufahrten,
Maschinen, Kräne, Hebezeuge, Kompressoren, Aufzüge
sowie
den Förderwegen für Leistungen des Auftragnehmers. Der
erforderliche Geräteeinsatz ist dem Anbieter, dem
Baugelände
entsprechend, überlassen.

Mit dem Rückbau der BE sind die Bereiche in ihren
ursprünglichen Zustand vor Beginn der Leistung
zurückzuversetzen.

Vor Baubeginn, spätestens jedoch 14 Tage nach
Beauftragung,
ist ein detaillierter Baustelleneinrichtungsplan auf
Grundlage der
bestehenden Bauphasenplanung zu erstellen und der
Bauleitung des Auftraggebers zur Freigabe vorzulegen.

Es ist Sache des Auftragnehmers, für eine in allen
Punkten
genehmigungs- und funktionsfähige
Baustelleneinrichtung zu
sorgen. Im Zuge des Baufortschritts sind besonders die
Bauzustände bei der Planung der Baustelleneinrichtung
zu
berücksichtigen. Dies ist Sache des Auftragnehmers. Die
Arbeiten an Dach und Fassade werden bereits frühzeitig
begonnen. Hinsichtlich der Standorte von Gerüsten und
Treppentürmen ist eine Abstimmung der
Projektbeteiligten
erforderlich.

Eine Freigabe muss schriftlich erfolgen. Die Baustelle
ist stets
sauber und aufgeräumt zu halten. Die Geräte und Gerüste
müssen ständig den geltenden Regelwerken entsprechen.
Lärm, Schmutz und Staub sind durch geeignete
Schutzmaßnahmen zu begrenzen.

2. Baustelleneinrichtungsplan
In dem Baustelleneinrichtungsplan des AG sind folgende
Bestandteile enthalten:
- Sämtliche Einrichtungen, wie z. B. Kranstandpunkte,
Tagesunterkünfte, Sanitäreinrichtungen, Baustraßen usw.
(maßstäblich)
- Bauzaun mit Zugang und Zufahrt
- Lagerflächen für Geräte
- Lagerflächen für Bodenaushub
- Positionen für Abfall-, und Schuttcontainer

2.1 Baustrom / Bauwasser
Der Auftraggeber stellt Anschlussmöglichkeiten für
Baustrom
und -wasser bereit. Die Nutzung der Medien ist für den
AN
kostenlos. Die Zuleitung zur Baustelle wird durch den
AG
bewerkstelligt, die Weiterleitung von den
bereitgestellten
Übergabepunkten zu den Arbeitsbereichen ist Sache des
AN.
Die Anschlussstellen und Leitungen sind vom AN zu
schützen,
insbesondere Übergabepunkt und Wasserleitung gegen
Frost,
z. B. durch provisorische Dämmung oder Einhausung.
Sämtliche dafür anfallenden Kosten sind in die
vorgegebenen
Positionen des Leistungsverzeichnisses einzurechnen.
Der Bieter hat sich über die anliegenden Anschlusswerte
eigenverantwortlich zu informieren. Sollte der Bieter
eine höhere
als die angebotene Leistung beanspruchen, so ist dies
bei
Angebotsabgabe schriftlich darzustellen. Die Kosten
für eine
Erhöhung des Anschlusswertes sind vom Auftragnehmer zu
tragen und werden nicht gesondert vergütet.

3. Sicherheitsmaßnahmen / Schutzvorrichtungen
Alle Sicherheitsmaßnahmen der Baustelleneinrichtung,
wie
Beschilderung, Wink- und Warndienst, Abdeckungen und
Absperrungen, Schutzvorrichtungen sind entsprechend den
Unfallverhütungstechnischen Vorschriften vorzusehen,
ggf.
mehrmals täglich und nach Aufforderung der Bauleitung
zu
kontrollieren und zu unterhalten. Über die
Beschaffenheit und
die ggf. erforderlichen Maßnahmen zur Ausbesserung ist
ein
Protokoll anzufertigen. Die hieraus entstehenden
Kosten sind
einzukalkulieren.

Im Zuge der Auftragsdurchführung hat der AN an allen
absturzgefährdeten Stellen gemäß DGUV-Vorschriften
- Treppengeländer
- Brüstungsgeländer
- Dachumwehrungen
- Schachtabsperrungen
- Schachtabdeckungen etc.
anzubringen, vorzuhalten, täglich mehrmals auf
Vollständigkeit
zu überprüfen, soweit erforderlich zu ergänzen und
unmittelbar
vor dem Einbau endgültiger Sicherungen diese
Provisorien
wieder abzubauen.
Treppen- und Brüstungsgeländer müssen so hergestellt
werden, dass ein ungehinderter Ausbau für die Arbeiten
von
Nachfolgegewerke möglich ist (z. B. Montage von
Geländern
etc.).

Sofern es sich dabei auch um Traggerüste handelt, hat
der AN
einen Standsicherheitsnachweis zu erstellen und dem AG
vorzulegen. Bei der Kalkulation der
Baustelleneinrichtung ist zu
berücksichtigen, dass die Sicherungseinrichtungen
abschnittsweise abgebaut werden. Die Vorhaltung endet
mit
Abbau der letzten Sicherheitseinrichtung. Das Material
ist von
der Baustelle zu entfernen, die Entsorgung bzw.
Weiterverwendung ist nachzuweisen.

Die zulässige Belastung des Geländes am Baugrubenrand
ist
unter Beachtung der Böschungsneigung einzuhalten.
Notwendige Gründungsmaßnahmen für Kranfundamente und
dgl. sind vom AN nachzuweisen und mit dem
Tragwerksplaner
und in Übereinstimmung mit dem Baugrundgutachten
abzustimmen und in die Baustelleneinrichtung
einzurechnen.
Kranfundamente und dgl. sind nach dem Abbau der Anlagen
restlos zu entfernen.

4. Lagerflächen / Container
Die Konzeption der Schal-, Bewehrungs- und Lagerplätze
ist
Sache des AN. Das Flächenmanagement hat in Abstimmung
mit dem AG bzw. dessen Logistiker zu erfolgen. Meldet
dieser
einen Bedarf  an Arbeits- und Rüstflächen für Fremd-
oder
Folgegewerken an, so sind diese Bereiche unentgeltlich
innerhalb einer Woche zu räumen. Unterlässt der AN
dies, so
erfolgt die kostenpflichtige Räumung und Entsorgung
durch den
AG auf Kosten des jeweiligen AN.
Die Materiallagerung auf Decken kann nur in Abstimmung
mit
dem Tragwerksplaner unter Berücksichtigung der
Lastpläne
erfolgen. Gegebenenfalls sind, falls diese im geplanten
Bauablauf nicht hinderlich für Folgegewerke sind,
Unterstützungsmaßnahmen zu ergreifen.

5. Bauzeit
Soweit in Positionen Vorhaltezeiten bis oder über das
Ende der
durchzuführenden Arbeiten hinaus festgelegt sind,
bedeutet
Ende der Leistungserbringung = förmliche Abnahme durch
den
Auftraggeber.

6. Sonstiges
Alle über die im LV genannten Positionen hinausgehenden
Leistungen, wie etwa die Einrichtung von provisorischen
Baustraßen, Bautreppen zu allen Geschossen, sind in die
Grundposition Baustelleneinrichtung einzurechnen.

7. Verkehrswegesicherung Winter
Der Unternehmer hat dafür Sorge zu tragen, dass alle
Zuwegungen und Hauptverkehrswege auf der Baustelle in
Abstimmung mit der BL/SiGeKo eis- und schneefrei
gehalten
und im Bedarfsfall gestreut werden. Die Vorschriften
der
Unfallverhütung sind einzuhalten. Verkehrswege
außerhalb der
Baustelle werden von AG gesichert.

8. Bauverkehr
Der Auftragnehmer ist verpflichtet, auf den durch den
Bauverkehr beanspruchten öffentlichen und privaten
Straßen
einschließlich der Gehwege jegliche Beschädigungen oder
Verschmutzungen durch eigene Fahrzeuge oder Fahrzeuge
seiner Lieferanten zu vermeiden bzw. unverzüglich zu
beseitigen. Auf eine sinnvolle durch den Auftragnehmer
durchzuführende Beweissicherung zu Beginn der BE wird
hingewiesen. Die Beweissicherung findet nur
Berücksichtigung,
wenn die Unterlagen spätestens eine Woche nach
Arbeitsbeginn der BL übergeben werden. Den in seiner
Obhut
stehenden Baustellenverkehr, insbesondere an Ein- und
Ausfahrten, hat der Auftragnehmer unter Beachtung der
Straßenverkehrsvorschriften eigenverantwortlich zu
regeln.
Zulieferungs- und Abfuhrverkehr ist mit der Bauleitung
in
Hinblick auf den Tourismusverkehr des Areals vorab
abzustimmen.

**01.1 Bietereigene Baustelleneinrichtung Schlosserarbeiten**
gemäß Beschreibung zuvor
Menge: 1,000 St

### Titel 02 Geländer

**02.1 Werkstattplanung**
Die zu erstellende Werkstatt-, und Montageplanung
muss alle für die Ausführung notwendigen Ausführungs-,
Detail-, und Konstruktionszeichnungen mit Darstellung
sämtlicher Bauteile, Verbindungsmittel, Montagestöße
und
Montagezustände/ Baubehelfe mit den erforderlichen
textlichen Ausführungen, notwendigen Berechnungen,
Auf-,
und Rückbaubeschreibungen, Angaben zu Revision und
Wartung sowie zeichnerischen Darstellungen aller
technischen Anlagen enthalten.
Die statische Berechnung der Absturzsicherung
(Geländersteher, Obergurt, Handlauf) wird vom
zuständigen
Statiker beigestellt.
Die statischen Nachweise für die Geländerfüllungen aus
vorgefertigten Rahmenelementen mit Netzfüllung müssen
vom
AN eingeholt werden.

Den Vorgaben der fertiggestellten Ausführungsplanungen,
sowie bereits ausgeführten, bauseitigen Installationen
ist zu
folgen. Maßangaben sind am Bau zu prüfen.
Die vom AN zu erstellenden Unterlagen dienen zur
Prüfung der
auszuführenden Leistungen des AN, zur Information und
Koordination mit Dritten, zur Ausführung von
Nebenleistungen
durch Dritte und zur Information des AG.

Die Zeichnungen zeigen maßstäblich alle Bauteile und
Verbindungsmittel und sonstigen Details, einschließlich
Höhenlage und Vermaßung auf die Gebäudeachsen / Rohbau
bezogen.
Alle verwendeten Darstellungen und Symbole sind in
Legenden zu erfassen und zu erläutern.

Sämtliche Werkstatt- u nd Montagepläne sowie sonstige
Ausführungsunterlagen (einschließlich der Technischen
Bearbeitung) müssen vom Planer freigegeben werden.
Dieser holt die Prüfergebnisse der beteiligten
Fachplaner ein. Korrekturen müssen zeichnerisch
ausgeführt und in den Zeichnungen als solche
gekennzeichnet werden.
Spätestens 2 Wochen vor Beginn der Leistung
(Werkstattfertigung) ist die o.g. W erkstattplanung vom
AN als Prüf-Exemplar zum Zwecke der Prüfung und
Freigabe digital zu übergeben.
Menge: 1,000 St

**02.2 Steher, Flachstahl auf Fußplatte, pulverbeschichtet, Achse 01-08**
*** Bezugsbeschreibung
Geländersteher, Flachstahl, verzinkt, Einbauort im
Außenbereich, Einbauhöhe ebenerdig auf
Stahlbetonaußenwand, Elementlängen ca. 115cm
(Abschnitt 01-08 gem. Zeichnung).

Ausführung aus Flachstahl, 80x15mm, Stahl DIN EN
10025-2,
S235 JR, Montage auf Betonaufstellfläche geneigt, inkl.
Höhenausgleich Mörtelbett, bzw. Unterlegmaterial.
Befestigung mit Fußplatte 160 x 200 x 14mm, in Neigung
verschweißt, mit 4 Stück Bohrungen für Verankerung in
Stahlbeton, nichtrostender Stahl.

Material Fußplatte:  S355JO
Befestigungsmaterial:  Dübel FAZ II Plus, M16, gvz 8.8
  FAZ II Plus 16/100

Ausführung: Stahl, verzinkt gemäß DIN EN ISO
1461:2009-10.
einschließlich Oberflächenvorbereitung
(Normreinheitsgrad Be)
Dicke des Zinküberzuges gemäß DIN EN ISO 1461.
Alle Verbindungsmittel (Schrauben, Muttern usw.)
verzinkt
gemäß DIN EN ISO 10684:2011.
Die gesamte Konstruktion ist verzinkungsgerecht zu
konstruieren und zu fertigen.

Inkl. 4 Befestigungspunkte als Laschen, geschweißt, zur
seitlichen Montage der Geländerfüllungen aus
vorgefertigten
Rahmenelementen.
Pfosten müssen senkrecht stehen.

Alle Elemente pulverbeschichtet für die Montage im
Außenbereich.

Farbton: RAL 9005, Feinstruktur, matt

alle Angaben gemäß statischer Berechnung
Menge: 8,000 St

**02.3 Steher, Flachstahl auf Fußplatte, pulverbeschichtet, Achse 09-12**
*** wie Position 02.2
Geländersteher, Flachstahl, verzinkt, Einbauort im
Außenbereich, Einbauhöhe ebenerdig auf
Stahlbetonaußenwand bzw. Holzmassivdach, als
Schrägdach,
Brettsperrholz, Elementlängen ca. 132,5cm
(Abschnitt 09-12 gem. Zeichnung).
Menge: 4,000 St

**02.4 Steher, Flachstahl auf Fußplatte, pulverbeschichtet, Achse 13-18**
*** wie Position 02.2
Geländersteher, Flachstahl, verzinkt, Einbauort im
Außenbereich, Einbauhöhe ebenerdig auf Holzmassivdach,
als
Schrägdach, Brettsperrholz, Elementlängen ca. 128,5cm
(Abschnitt 13-18 gem. Zeichnung).
Menge: 6,000 St

**02.5 Steher, Flachstahl auf Fußplatte, pulverbeschichtet, Achse 19-30**
*** wie Position 02.2
Geländersteher, Flachstahl, verzinkt, Einbauort im
Außenbereich, Einbauhöhe ebenerdig auf bauseitigem
Streifenfundament aus unbewehrtem Beton in
Außenanlagen,
Elementlängen ca. 129cm (Abschnitt 19-30 gem.
Zeichnung).

Achtung: Ausführung als zweiteilige
Langlochkonstruktion zur
Höhenjustage wegen eventuell auftretender Setzungen.
Menge: 12,000 St

**02.6 Steher, Flachstahl auf Fußplatte, pulverbeschichtet, Achse 31-33**
*** wie Position 02.2
Geländersteher, Flachstahl, verzinkt, Einbauort im
Außenbereich, Einbauhöhe ebenerdig
Stahlbetonbodenplatte,
Elementlängen ca. 134,5cm (Abschnitt 31-33 gem.
Zeichnung).

Fußplatte waagerecht verscheißt.
Menge: 3,000 St

**02.7 Zulage: Befestigungspunkte an Steher Achse 31, spitzwinklig**
Befestigungspunkte an Steher auf Achse 31 für
Übereck-Montage der Geländerfüllungen in spitzem Winkel
(ca. 38 Grad) mithilfe von Laschen, geschweißt
herstellen.
Menge: 4,000 St

**02.8 Handlauf, rund 40mm, pulverbeschichtet**
Handlauf aus Rundrohr, 40mm, verzinkt,
pulverbeschichtet,
S235 JR, ohne Eckübergänge, Einbau mit Handlaufträger
aus
Flachstahl an Flachstahlstehern im entsprechenden
Gefälle,
liefern und einbauen.

Länge Handlauf 1:  ca. 19,12m
Länge Handlauf 2:  ca. 12,58m
Bodenabstand zu Stufenantritt: 900mm
Farbton:  RAL 9005, Feinstruktur, matt

Farbig beschichten mit Pulver-Grundierung (Dicke mind.
50 my)
und Pulver -Deckschichtlackierung (Dicke mind. 100 my)
aus
hochwertigem Kunststoff, im Wirbelsinterverfahren
aufgebracht.
Schweißnähte vor Farbbeschichtung sauber verschliffen.
Sichtbare Befestigungsmittel sind im benannten Farbton
nachzubeschichten. Einschließlich aller
Befestigungsmittel.

Stoßfugen einzelner Elementierungen nach Rücksprache
mit
Planung zu setzen.

Enden der Handläufe geschlossen.

alle Angaben gemäß statischer Berechnung
Menge: 32,000 m

**02.9 Obergurt, als Winkelprofil, 120x60x15mm, pulverbeschichtet**
Obergurt als Winkelprofil, 120x60x15mm, verzinkt,
pulverbeschichtet, S235 JR, Eckübergänge als Zulage in
gesonderter Position, auf Flachstahlstehern
verschweißt im
entsprechenden Gefälle, liefern und einbauen.

Länge Obergurt: ca. 27,84m + 17,31m
Abstand zu Handlauf: achsial ca. 100mm
Farbton:  RAL 9005, Feinstruktur, matt

Farbig beschichten mit Pulver-Grundierung (Dicke mind.
50 my)
und Pulver -Deckschichtlackierung (Dicke mind. 100 my)
aus
hochwertigem Kunststoff, im Wirbelsinterverfahren
aufgebracht.
Schweißnähte vor Farbbeschichtung sauber verschliffen.
Sichtbare Befestigungsmittel sind im benannten Farbton
nachzubeschichten. Einschließlich aller
Befestigungsmittel.

Stoßfugen einzelner Elementierungen nach Rücksprache
mit
Planung zu setzen.

alle Angaben gemäß statischer Berechnung
Menge: 45,000 m

**02.10 Zulage: Obergurt, als Winkelprofil, 120x60mm, pulverbeschichtet, Verbindung Spitze**
Zulage zu vorheriger Position.
Verbindung der beiden Obergurte am spitzwinkligen
Verbindungspunkt.

Inkl. aller Befestigungsmittel
Alle Elemente pulverbeschichtet RAL 9005,
Feinstruktur, matt
Menge: 1,000 St

**02.11 Geländerfüllungen, Rahmenelement mit Netzfüllung, pulverbeschichtet**
*** Bezugsbeschreibung
Geländerfüllung als Rahmenelement gefüllt mit Netzen
aus
Edelstahlseilen, ab Werk bespannt, pulverbeschichtet,
liefern
und montieren.

Netz Spezifikationen:

Werkstoff Seile und Klemmen:  min. 1.4401/AISI316
Netzseildurchmesser:  1,5mm
Netzseil:  Rundlitzenseil, Konstr. 7x7
Netzklemme:  Edelstahl 1,5 CXL micro
  1.4571/AISI316Ti
Netztyp:  X-TEND
Maschgeometrie:  Raute 60 Grad Öffnungswinkel
Maschenweite:  60mm
Maschenausrichtung:  schräg, horizontal

Im Werk bespannt auf Rahmen wie folgt:

Profil:  Geschlitzte Profile
Werkstoff:  min. 1.4301/AISI316
Rahmenbehandlung:  ges. Rahmen tauchgebeizt
Bearbeitungsqualität:  Ecken sauber auf Gehrung
  geschweißt, geschliffene
  Oberfläche Korn 240
Querschnitt:  40 x 40 x 2mm
Befestigungsabstand:  gem. Raster u. Statik
Befestigungssystem:  Durchgangsbohrungen

Zertifikate: Das Rahmensystem muss in der
Europäisch-Technischen Zulassung geregelt sein.
(ETA-22/0257)

Ausführung in Farbe:
Rahmen und Netz gefärbt durch Pulverbeschichtung in
RAL 9005, matt.

Prüfbarer statischer Nachweis: in separater Position

Produkt:
Carl Stahl Frameworkx XT3 mit innengeführtem Seilnetz
o. glw.
Menge: 28,000 St

**02.12 Geländerfüllungen, Rahmenelement mit Netzfüllung, pulverbeschichtet, Verbindungselement**
*** wie Position 02.11
Geländerfüllung als Rahmenelement gefüllt mit Netzen
aus
Edelstahlseilen, ab Werk bespannt, pulverbeschichtet,im
Bereich Übergang Gebäude zu Außenanlagen liefern und
montieren.

Montage an Geländerstehern muss mögliche Setzungen im
Bereich der Bauteilübergänge aufnehmen können.
Befestigungslaschen sind mit entsprechenden Langlöchern
auszuführen.
Menge: 1,000 St

**02.13 Geländerfüllungen, Rahmenelement mit Netzfüllung, pulverbeschichtet, Sonderelement**
*** wie Position 02.11
Geländerfüllung als Rahmenelement gefüllt mit Netzen
aus
Edelstahlseilen, ab Werk bespannt, pulverbeschichtet,
liefern
und montieren.

Geländerfüllung mit Sondergeometrie gemäß Zeichnung
auszuführen.

gem. DT_SL-06_10
Menge: 2,000 St

**02.14 Geländerfüllungen, Rahmenelement mit Netzfüllung, pulverbeschichtet, Überkletterungsschutz**
*** wie Position 02.11
Geländerfüllung als Rahmenelement gefüllt mit Netzen
aus
Edelstahlseilen, ab Werk bespannt, pulverbeschichtet,
liefern
und montieren.

Element wird rechtwinklig zu längs verlaufender
Geländerabwicklung an Geländersteher montiert, um einen
Überkletterungsschutz entlang der Attikaabdeckung
herzustellen.

Das Element wird an zwei Punkten montiert und muss
entsprechenden Zuglasten standhalten.

gem. DT_SL-07_10
Menge: 1,000 St

**02.15 Randblech, als Treppenwange, 8mm / 210mm, pulverbeschichtet, inkl. Montagewinkel**
*** Bezugsbeschreibung
Randblech als einzelne Wangenelemente aus Stahlblech,
verzinkt, S235 JR, liefern und inkl. geplanter
Montagewinkel am
Geländersteher aus Flachstahl montieren. Inkl. aller
Befestigungsmittel.
Befestigung als sichtbare Verschraubung in RAL 9005,
matt.
Montagewinkel, pulverbeschichtet RAL 9005,
Feinstruktur matt.

Einzelne Elemente werden gegeneinander stumpf gestoßen.
Fuge zwischen Elementen 5mm.

Stahlblech Dicke: 8mm
Stahlblech Höhe: 210mm
Abwicklungslänge: ca. 27m (ca. 16 Elemente)
Farbton:  RAL 9005, Feinstruktur, matt
Befestigung:  sichtbar,RAL 9005, Feinstruktur, matt
Montagewinkel:  100x60, RAL 9005, Feinstruktur, matt

rückseitig verstärkt mit Hohlprofil 40x40, geschweißt,
Länge ca. 135cm, gem. Zeichnung. (DT_SL-01A-B)

Inkl. Gehrungsschnitt an beiden Enden.
Inkl. Mehrlänge an Element Achse 01

Eckübergänge als Zulage in gesonderter Position.
Menge: 27,000 m

**02.16 Randblech, als Treppenwange, 8mm / 350mm, pulverbeschichtet, inkl. Montagewinkel**
*** wie Position 02.15
Stahlblech Dicke: 8mm
Stahlblech Höhe: 350mm
Abwicklungslänge: ca. 20m (ca. 12 Elemente)
Farbton:  RAL 9005, Feinstruktur, matt
Befestigung:  sichtbar,RAL 9005, Feinstruktur, matt
Montagewinkel:  100x60, RAL 9005, Feinstruktur, matt

rückseitig verstärkt mit Hohlprofil 40x40, 2 Stück,
geschweißt,
Länge ca. 140cm, gem. Zeichnung. (DT_SL-01A-B)

Inkl. Gehrungsschnitt an beiden Enden.
Inkl. Mehrlänge an Element Achse 31
Menge: 20,000 m

**02.17 Zulage: Randblech, als Treppenwange, 8mm / 210mm, pulverbeschichtet, Verbindung Spitze**
Zulage zu vorheriger Position.
Verbindung der beiden Wangenelemente am spitzwinkligen
Verbindungspunkt an Achse 12.

Inkl. aller Befestigungsmittel
Alle Elemente pulverbeschichtet RAL 9005,
Feinstruktur, matt
Menge: 1,000 St

**02.18 Zulage: Randblech, als Treppenwange, 8mm / 350mm, pulverbeschichtet, Verbindung Spitze**
Zulage zu vorheriger Position.
Verbindung der beiden Wangenelemente am spitzwinkligen
Verbindungspunkt an Achse 32.

Inkl. aller Befestigungsmittel
Alle Elemente pulverbeschichtet RAL 9005,
Feinstruktur, matt
Menge: 1,000 St

### Titel 03 Sonstiges

**03.1 Stehle für Türöffner im Außenraum, Stahlblech, pulverbeschichtet**
Stehle aus gekantetem Stahlblech, verzinkt,
pulverbeschichtet,
als hohles Element zur Montage eines barrierefreien
Türöffners
im Außenbereich mit innenliegender Kabelführung,
herstellen,
liefern und montieren.

Montiert auf bauseitigem, unbewehrtem Fundament
unterhalb
der Pflasterdecke mithilfe Fußplatte, geschraubt.

Material: Stahlblech, verzinkt, pulverbeschichtet
Materialstärke:  Säule 4mm, Fuß 8mm
  geschlossene Kastenform (gem. Zeichnung)
Farbton: pulverbeschichtet
  RAL 9005, Feinstruktur, matt

Grundfläche Fuß:
400x400mm bei Säulenprofil 200x200mm, Höhe 1140mm

Inkl. Ausfräsung nach Rücksprache mit Hersteller
Türtechnik
Inkl. Ausfräsung für mögl. seitliche Kabeldurchführung
unter
Geländeoberfläche
Menge: 2,000 St

USt %: 19,00
